# KKS-System Betofix EM 4 2K
Leistungsbeschreibung (GAEB 90, DA81)
Währung: EUR

## KKS-System Betofix EM 4 2K
Datum: 05.03.25

*Hinweis*
Hinweise zur
Muster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis zu sachkundigem Planer (SKP)

Gemäß den geltenden Regelwerken sind
Betoninstandsetzungsmaßnahmen
durch einen sachkundigen Planer (SKP) zu planen.

Die Planung umfasst u.a.
- Bedarfsermittlung
- Bauzustandsanalyse
- Instandsetzungskonzept
- Ausführungskontrolle
- Wartungsplan

Der SPK beurteilt die Maßnahmen hinsichtlich
der Erhaltung der Standsicherheit und legt fest, welche
Maßnahmen zur Überwachung der Ausführung (siehe Teil 3
der DAfStb-Instandsetzungsrichtlinie) zu treffen sind.

Diese Angaben sind in die Ausschreibungsunterlagen
aufzunehmen.

**1 Überprüfung der Betonflächen**
Überprüfen der zu behandelnden Flächen:

a) visuell auf Verschmutzungen, Trennmittelrückstände, Vergrünungen, Absanden und Risse, defekte elastische Fugenversiegelung.

b) durch Hammerprobe auf Hohlstellen, Kiesnester und Gefügelockerungen.

c) Überprüfung auf Schadstoffbelastung

Schadstellen kennzeichnen und Prüfprotokoll erstellen
Menge: 0,000 m²

**2 Schadhafte, lockere Betonteile und carbonatisierten Beton abstemmen**
Entfernen von schadhaften, lockeren und
mürben Betonteilen bis auf das feste Gefüge
sowie carbonatisierten Beton im Bereich der
Stahlbewehrung.
Korrodierte Bewehrungseisen rundherum
bis 2 cm über die erkennbare Korrosion hinaus
freistemmen.
Reparaturflächen gradlinig und im
Winkelvon 45 Grad begrenzen.
Menge: 0,000 m²

**3 Sandstrahlen mineralischer Flächen**
*** Grundposition ZZ 001.0
Untergrundvorbehandlung der mineralischen Flächen
mittels geeignetem Verfahren, z.B. Sandstrahlen
zur Erzielung eines sauberen und
tragfähigen Untergrundes, frei von haftungsmindernden
Schichten.
Der Untergrund muss nach der Untergrundvorbehandlung
die
geforderten Werte aus den technischen Unterlagen
des nachfolgenden Instandsetzungssystems aufweisen
und zur Aufnahme der nachfolgenden Schichten geeignet
sein.
Menge: 0,000 m²

**4 Kugelstrahlen waagerechter Flächen**
*** Wahlposition ZZ 001.1
Untergrundvorbehandlung der waagerechten Flächen
mittels Stahlkugelstrahlverfahren zur Erzielung
einestragfähigen, sauberen und saugfähigen
Untergrundes, frei von haftungsmindernden
Schichten. Mittels Industriestaubsauger ist der
Untergrund staubfrei herzustellen.
Der Untergrund muss nach der Untergrundvorbehandlung
die
geforderten Werte aus den technischen Unterlagen
des nachfolgenden Instandsetzungssysystems aufweisen
und zur Aufnahme der nachfolgenden Schichten geeignet
sein.
Menge: 0,000 m²

**5 Bewehrung reinigen**
Freigelegte Bewehrungseisen umlaufend
entsprechend Norm-Reinheitsgrad SA 2 1/2
gemäß DIN EN ISO 8501-1 und DIN EN ISO 12944-4
mit geeignetem Verfahren reinigen.

Vorbereitungsverfahren nach Wahl des AN

Angebotenes Verfahren:____________________
Menge: 0,000 m

**6 Mineralischer Korrosionsschutz (Betofix KHB EM)**
Aufbringen einer Korrosionsschutzbeschichtung auf den
vorbereiteten Bewehrungsstählen mit dem
1-komponentigen, zementgebundenen, kunststoffvergüteten
Schlämmmörtel
Remmers Betofix KHB EM.

Arbeitsgänge: 2
Schichtdicke je AG: = 1 mm

Verbrauch:
ca. 1,5 kg/m² pro Anstrich Remmers Betofix KHB EM
<5779>
Menge: 0,000 m²

**7 PCC-Haftbrücke unter PCC I (Betofix KHB EM)**
Aufbringen einer Haftbrücke auf den vorbereiteten
mineralischen Untergrund
mit dem 1-komponentigen, kunststoffvergüteten
mineralischen Schlämmmörtel
Remmers Betofix KHB EM.

Verbrauch:
ca. 1,5 kg/m² pro Anstrich Remmers Betofix KHB EM
<5779>
Menge: 0,000 m²

**8 M2/R4/PCC I Betonersatz-2K (Betofix EM 4 2K)**
Lieferung und Einbau des 2-komponentigen,
hochfesten PCC I (RM) - Betonersatzmörtels
Remmers Betofix EM 4 2K

Bauteil:______________

Einbaulage: horizontal

Schichtdicke:_______cm

Verbrauch:
20 kg/m²/cm Remmers Betofix EM 4 2K >5778<
3,7 l Remmers Betofix EM LQ >5780<
Menge: 0,000 m²

**9 wie vor, jedoch je weiteren Zentimeter Schichtdicke**
Menge: 0,000 Stk

**10 Nachbehandlung (Betofix NBM)**
*** Bedarfsposition ohne GB
Nachbehandlung der fertiggestellten, noch frischen
Oberflächen mit Betofix NBM,
einem Nachbehandlungsmittel für den allgemeinen
Betonbau
 und Beton für Verkehrsbauwerke.
Material in zweifachem Arbeitsgang gleichmäßig
auftragen.
Materialauftrag erfolgt auf die mattfeuchte
Betonoberfläche.

Verbrauch:
ca. 150 ml/m² Remmers Betofix NBM <1230>
Menge: 0,000 m²
